# BV_M6500 DDScad
Angebotsaufforderung (GAEB 90, DA83)
Währung: EUR
Auftraggeber: Bez. des Auftraggebers

## ?BV Meinken 1
Datum: 27.09.24

### Los 01 001

#### Schnitt 01

##### Titel 01.01

**01.01.0010 Reihenschaltschrank 2000/1200/400 mit Sockel 100mm hoch einschl. Flan**
StL-Nr. 05.07.13
Reihenschaltschrank 2000/1200/400 mit  Sockel 100mm
hoch einschl. Flansche
Menge: 1,000 Stk

**01.01.0020 FI-/LS-Schalter 4p. 30mA Kl.3/6000, 32A/C liefern und einbauen**
StL-Nr. 05.14.48
Menge: 3,000 Stk

**01.01.0030 NH-Sicherungsunterteil 3-pol., Gr. 2, 400 A, liefern und einbauen /**
StL-Nr. 05.16.10
NH-Sicherungsunterteil 3-pol., Gr. 2,  400 A, liefern
und einbauen  / 63A
Menge: 3,000 Stk

**01.01.0040 NH-Sicherungsunterteil 3p., Gr. 3, 630 A, mit Sicherungseinsätzen l.u**
StL-Nr. 05.17.12
NH-Sicherungsunterteil 3p., Gr. 3, 630 A, mit
Sicherungseinsätzen l.u.e.  /500
Menge: 2,000 Stk

**01.01.0050 FI-/LS-Schalter Klasse 3/6000, 4-p., 16A/B liefern,einbauen und allpol**
StL-Nr. 05.91.91
FI-/LS-Schalter Klasse 3/6000, 4-p., 16A/B
liefern,einbauen und allpolig anschließe
Menge: 1,000 Stk

**01.01.0060 Brandschutzschalter (DAFDD), 10 kA, B16, 0,03A, 2A, liefern und montie**
StL-Nr. 05.99.53
Brandschutzschalter (DAFDD), 10 kA, B16, 0,03A, 2A,
liefern und montieren
Menge: 22,000 Stk

**01.01.0070 Baustein 2 x 2-Reihen, 500x500mm f.Klemmen geschlossen**
StL-Nr. AF-031203-005
Menge: 3,000 Stk

**01.01.0080 Baustein 1 x 1-Reihe, 250x150mm für REG geschlitzt**
StL-Nr. AF-031203-015
Baustein 1 x 1-Reihe,  250x150mm für REG geschlitz
Menge: 1,000 Stk

**01.01.0090 Baustein 2 x 1-Reihe, 500x150mm für REG geschlitzt**
StL-Nr. AF-031203-016
Baustein 2 x 1-Reihe,  500x150mm für REG geschlitz
Menge: 1,000 Stk

**01.01.0100 Baustein 2 x 4-Reihen, 500x600mm für REG geschlitzt**
StL-Nr. AF-031203-025
Baustein 2 x 4-Reihen, 500x600mm für REG geschlitz
Menge: 2,000 Stk

**01.01.0110 Baustein f.Sammelschiene NH2-Unterteil, 250x300mm**
StL-Nr. AF-031203-066
Menge: 1,000 Stk

**01.01.0120 Baustein f.Sammelschiene 4xNH1/2/3-Trennleiste, 500x750mm**
StL-Nr. AF-031203-075
Menge: 1,000 Stk

**01.01.0130 Baustein für Reserve geschlossen, 250x150mm**
StL-Nr. AF-031203-077
Baustein für Reserve geschlossen, 250x150m
Menge: 1,000 Stk

**01.01.0140 Baustein für Reserve geschlossen, 250x300mm**
StL-Nr. AF-031203-078
Baustein für Reserve geschlossen, 250x300m
Menge: 1,000 Stk

**01.01.0150 Baustein für Reserve geschlossen, 250x450mm**
StL-Nr. AF-031203-079
Baustein für Reserve geschlossen, 250x450m
Menge: 1,000 Stk

**01.01.0160 Baustein Zählertragplatte, 250x450mm**
StL-Nr. AF-031203-093
Baustein Zählertragplatte, 250x450m
Menge: 1,000 Stk

**01.01.0170 Überspannungsableiter 4-pol. Typ 1**
StL-Nr. FDF-090909-519
Überspannungsableiter 4-pol. Typ
Menge: 1,000 Stk
